# Interimsbau Schulerweiterung
Angebotsaufforderung (GAEB DA XML 3.3, DA83)
Projekt: IB
Währung: EUR
Erstellt mit: G&W CALIFORNIA PRO, CALIFORNIA PRO V15.1.08, 20.05.2026

## Deckblatt
Leistungsverzeichnis

Leistungsbeschreibung für Freianlagen

Bauvorhaben:  Neugestaltung der Freianlagen im Bereich einer Schulerweite  rung im Rahmen der Errichtung einer neuen und bestehenden  Raummodulanlage am:
  Wolfgang-Borchert-Gymnasium
  Sportplatzstraße 2

  90579 Langenzenn

Bauherr:  Landkreis Fürth
  Im Pinderpark 2

  90513 Zirndorf

Ansprechpartner im  Landratsamt Fürth
Vergabeverfahren:  zentrale Vergabestelle
  Herr Raber

  Tel.:  0911/9773 - 1212
  Fax:  0911/9773 - 1205

Projektbetreuung nach  Landratsamt Fürth
Auftragserteilung:  Gebäudewirtschaft
  Frau Sabrina Mayr

  Tel.: 0911/9773 - 1678
  Fax: 0911/9773 - 1613

## Anlagen zum Leistungsverzeichnis
Anlagen zum Leistungsverzeichnis

02 - Lageplan mit skizzenhafter Darstellung der Flächen

03 - Aufmaß Geländeverlauf IB Kustner 1.9.2025

04 - Spartenauskunft Stadtwerke Langenzenn

05 - Übersichtsplan SAN-Übergabepunkte IB Hornberger - Vorabzug

06 - Übersichtsplan ELT-Übergabepunkte IB-Kalb Vorabzug

07 - Bodengutachten IB Schulze+Lang vom 11.08.2025

Unterlagen zum bestehenden Interimsbau

01 - Amtlicher Lageplan Bestandsmodulbau BA1 vom 26.1.2023

03 - Übersichtsplan Bestandsmodulbau Schema Kabelwege Elektro-Kaiser-Amm vom 17.1.2023

## Allgemeine Baubeschreibung
Baubeschreibung

Am Wolfgang-Borchert-Gymnasium in Langenzenn wird ein zweiter Interimsbau in Modulbauweise zur Miete errichtet, um der steigenden Anzahl an Schülerinnen und Schülern der kommenden Jahre ausreichend Unterrichtsraum zu geben.
Für den neuen Interimsbau sollen nun die umschließenden Freiflächen neu gestaltet und erstellt werden.

Baumaßnahme
Der neue Interimsbau entsteht auf der ehemaligen Freisportfläche gegenüber dem bestehenden Interimsbau in Containerbauweise und soll ab Anfang März 2027 für fünf Jahre genutzt werden.
Die angefragte Leistung umfasst die Herstellung der Freianlagen um den neuen Interimsbau mit Anschluss an die bestehenden Freianlagen um den bereits errichteten Containerbau, darunter die Interimspausenhofflächen sowie die Erweiterung des PKW-Parkplatzes. Da der Bau nur vorübergehend genutzt wird und anschließend ein neues Schulzentrum vorgesehen ist, sollen die Außenanlagen kostengünstig und leicht rückbaufähig ausgeführt werden.
  Für den bestehenden Parkplatz und für die Gehwege mit Kantsteineinfassung sind die gleichen Betonpflastersteine verwendet worden. Die neu zu pflasternden Flächen sind ebenfalls gemäß dem Bestand mit dem gleichen Betonpflasterstein gleicher Abmessung und im gleichen Farbton herzustellen.
Die  gepflasterten / versiegelten Bereiche benötigen eine Entwässerung, da die Bodenbeschaffenheit nahezu  keine Versickerung ermöglicht. Das Bodengutachten ist in den Anlagen beigefügt.
  Teil der Freianlagen ist ebenso die Entwässerung der gepflasterten / versiegelten Bereiche, der PKW-Stellplätze, der Schulhoffläche und der gepflasterten Wege samt Abläufe, der Filterpackungen und der erdgeführten Entwässerungsleitungen bis zum Anschluss an den bestehenden Kanal auf dem Grundstück oder ggfs an eine bauseits zu errichtenden Vorrichtung zur Regenrückhaltung für die Dachentwässerung, wie bspw. einer Zisterne.
Die Planung und Herstellung der Abflussleitungen und der ggfs. erforderlichen Regenrückhaltungsvorrichtung wird bauseits im Zusammenhang der erforderlichen Entwässerung des neuen Interimsbaus gestellt und von einem Sanitärplaner im Zuge der Ausführung des Anschlussgrabens geplant und deren Ausführung überwacht. Die benötigte Größe, Anschluss und Position der Regenrückhaltungsvorrichtung sind mit dem Sanitärplaner der Anschlussleitungen abzustimmen.
  Für die ehemals über den ganzen Bereich ausgedehnte Sportrasenfläche wurde zudem eine Drainage- und Bewässerungsringleitung im Erdreich ausgeführt, der um die ehemals ganze Rasenfläche geführt wurde. Durch den bestehenden und den neuen Interimsbau, ist dieses Drainage- und Bewässerungssystem nur noch in Teilabschnitten erhalten. Es bleibt zu prüfen, ob diese Drainageleitung genutzt werden kann.

Baustelleneinrichtung
Das Baugelände ist von der Sportplatzstraße erschlossen. Bei der Zufahrt auf das Grundstück ist darauf zu achten, die Nutzung des bestehenden PKW-Parkplatzes während des Schulbetriebs weitest gehend zu ermöglichen. Für die zeitlich begrenzte Freihaltung der PKW-Stellplätze hat der AN zu sorgen.
Teil des Auftrags ist die Erbringung der Baustelleneinrichtung und der Sicherstellung der Abtrennung vom fortlaufenden Schulbetrieb. Die Baustelleneinrichtung wie auch die Bauabwicklung ist mit dem TU des Interimsbaus und mit dem Erbringer des Anschlussgrabens abzustimmen.
Ferner sind Auflagen der Feuerwehr für den Brandschutz des bestehenden Interimbaus in nächster Nähe zu berücksichtigen. Aufstell- und Angriffsflächen  der Feuerwehr sowie Rettungswege sind unbedingt freizuhalten. Eine Abstimmung mit der Feuerwehr und dem Brandschutzplaner des neu zu errichtenden Containerbaus wird voraus gesetzt.

Termine
Die Bauarbeiten der Freianlage sind mit dem TU, der für die Errichtung des Hochbaus beauftragt ist, terminlich abzustimmen.
- Nutzungsaufnahme des Interimsbaus :  KW 14 / 2027
- Übergabetermin des Gebäudes durch den TU / TÜ:  KW 09 / 2027
- Einzug und Ausstattung der Räume  KW 10-13 / 2027
- Fertigstellung der Erschließungswege, der gepflasterten Aufenthaltsflächen und der Parkplatzerweiterung:
  KW 09 / 2027
- Fertigstellung der Rasenfläche und der Pflanzbeete:  Frühling 2027

Allgemeine bautechnische Angaben
- Regenentwässerung:  Anschluss an Mischwasserkanal auf dem eigenen Grundstück,  ggfs. Rückhaltung (Rigole)

- Gesamtfläche der Außenanlagen:  ca. 1.550 m²
- Pausenhoffläche:  ca. 319 m²
- Erschließung Fußweg:  ca. 0 m²
- Vorplatz:  ca. 142 m²
- Pflanzbeete:  ca. 292 m²
- PKW-Parkplatz:  ca. 226 m²

## Allgemeine Technische Vorbemerkungen
1.0 Allgemeine Technische Vorbemerkungen nach DIN 18299, neuester Stand der Technik

1.1 Ortseinsicht in der Angebotsphase
Während der Angebotsphase kann nach Abstimmung mit der Vergabestelle der Baubereich durch eine Ortsbegehung besichtigt werden. Eine vorherige Anmeldung bei der Hochbauverwaltung des LRA Fürth ist notwendig, da dieser Bereich im Nutzungsbereich der Schule liegt.

1.2 Flächen Dritter, insbesondere öffentliche Flächen und Verkehrsflächen im Bau- und Zufahrtsbereich
Sofern Flächen Dritter, insbesondere öffentlicher Verkehrsflächen, während der Ausführung der Arbeiten benutzt bzw. beeinträchtigt werden, obliegt die Genehmigungs- und Kostenpflicht dem AN.

1.3 Bauausführung
Die Baustelleneinrichtung hat nach den Unfallverhütungsvorschriften, UVV, der Bauberufsgenossenschaft Bayern und nach Arbeitsstättenrichtlinie zu erfolgen. Die Baustelleneinrichtung muss im Einvernehmen mit dem Bauherren, vertreten durch die örtliche Bauleitung, erfolgen. Die Kosten für Baustelleneinrichtung, Vorhaltung und Räumung werden als Pauschalpreis abgegolten. Nach Abschluss der Bauarbeiten sind Maschinen und Geräte sowie zu entfernende Bau- und Werkstoffe innerhalb von fünf Werktagen abzufahren.
Der ursprüngliche Zustand, der für die Baustelleneinrichtung und für die Baustellenzufahrt verwendeten Flächen, ist, soweit nicht anders angeordnet, wieder herzustellen. Verschmutzungen oder Beschädigungen auf angrenzenden, privaten und öffentlichen Flächen sind umgehend zu beseitigen. Kommt der Unternehmer der Schadensbeseitigungs-, Aufräum- und Reinigungspflicht nicht nach, so kann der Bauherr die Leistungen auf Kosten des Unternehmers durch Dritte ausführen lassen. Anfallende Materialien, die im LV zur Abfuhr und fachgerechten Entsorgung durch den AN ausgeschrieben sind, werden Eigentum des AN.

1.4 Reinhaltung der Baustelle
Die gesamte Baustelle ist während der Bauzeit bis zur Abnahme (Schlussfeinreinigung) ohne besondere Aufforderung mindestens zweimal wöchentlich durch den AN zu reinigen. Dabei sind sämtliche durch den AN verursachte Verschmutzungen sowie durch den AN eingebrachtes Verpackungsmaterial, Baustoffreste und Abfälle zu beseitigen. Das Verpackungsmaterial gemäß Verpackungsverordnung bleibt generell im Eigentum des AN's und ist eigenverantwortlich zu entsorgen. Das Reinhalten der Baustelle liegt also in gemeinsamer Verantwortung aller am Bau beteiligten Firmen.
Als Stichtage für die wöchentliche Reinigung der Arbeitsbereiche gelten Mittwoch- und Freitagnachmittag. Durch den AN verursachte Verunreinigungen, die zu diesem Zeitpunkt angetroffen werden, können von der Bauleitung des AG nach einmaliger fruchtloser Aufforderung zur Reinigung zu Lasten des AN beseitigt werden.

1.5 Beschädigung und Verschmutzung des öffentlichen Straßenraums
Der AN hat Maßnahmen gegen Beschädigungen und Verschmutzungen der Transportwege auf öffentlichen Straßen und Wegen bei der Ein- und Ausfahrt von Fahrzeugen aus der Baustelle zu treffen. Verschmutzungen sind mindestens täglich zu reinigen, bei groben Verschmutzungen auch mehrmals täglich. Eine gesonderte Vergütung hierfür erfolgt nicht.

1.6 Beschädigung und Verschmutzung der bestehenden Freianlagen
Der AN hat Maßnahmen gegen Beschädigungen und Verschmutzungen der bereits bestehenden Freianlagen, gepflasterte Zufahrt und PKW-Stellplätze, Gehwege, Pflanzbeete, Laufbahn, Hartplatz, Rasenflächen, und Anderem zu treffen. Verschmutzungen sind mindestens täglich zu reinigen, bei groben Verschmutzungen auch mehrmals täglich. Eine gesonderte Vergütung hierfür erfolgt nicht.
Etwaige Schäden sind vom AN auf eigene Kosten zu beseitigen.

1.7 Aufenthalts- und Lagerräume
Aufenthalts- und Lagerräume werden nicht zur Verfügung gestellt. Entsprechende Flächen sind auf dem Schulgrundstück in Abstimmung mit dem AG auszuweisen.

1.8 Aufmaßprüfung / Abrechnung
Die Aufmaßprüfung (der einzelnen Abschlagsrechnungen und der Schlussrechnung) erfolgt gemeinsam zwischen AN und AG. Die gemeinsamen Aufmaßprüfungen sind grundsätzlich jeweils vor der Rechnungsstellung durchzuführen, sofern mit dem AG keine anderweitige Regelung getroffen wird. Die einzelnen Abschlagsrechnungen sowie die Schlussrechnung sind jeweils mit farbig angelegten Aufmaßplänen, in denen alle Abrechnungsmaße ersichtlich sind, zu belegen. Diese Aufmaßpläne verbleiben mit jeder Rechnung beim AG. Es wird kumuliertes Aufmaß vereinbart.

1.9 Anordnung von Stundenlohnarbeiten
Mit der Ausführung von evtl. Stundenlohnarbeiten darf erst nach schriftlicher Anordnung des AG bzw. seines bevollmächtigten Vertreters begonnen werden. Fehlt die ausdrückliche Anordnung, besteht kein Vergütungsanspruch für Stundenlohnarbeiten. Der Umfang der im Einzelfall zu erbringenden Leistungen wird bei Anordnung festgelegt. Alle aus nachfolgend genannten Zusätzlichen Technischen Vertragsbedingungen entstehenden Aufwendungen sind bei der Kalkulation zu berücksichtigen.

1.10 Baulärm
Das Baugebiet befindet sich in einem Mischgebiet (Wohn- und Gewerbegebiet - nicht störend). Im Hauptschulgebäude wie auch im bestehenden Erweiterungscontainerbau in unmittelbarer Nähe zur Baustelle ist während der Bauzeit Schulbetrieb. Deshalb sind unnötige Lärmentwicklungen entsprechend dem Stand der Technik zu vermeiden (z.B. Einsatz lärmarmer Baumaschinen und Fahrzeuge). Der AN hat auf Verlangen den Schallemissionsnachweis für die Ausführung vorgesehenen Geräte und Arbeiten zu erbringen.
Der Arbeitsbeginn kann frühestens ab 7.00 Uhr morgens beginnen. Lärmintensive Arbeiten sind zu Tageszeiten außerhalb der Hauptunterrichtszeiten auszuführen und dem AN mindestens 2 Tage vorab anzuzeigen.
Eine gesonderte Vergütung vorgenannter Aufforderungen erfolgt nicht, dies ist in die Einheitspreise mit einzukalkulieren.

1.11 Arbeitszeiten
Die Arbeitszeiten sind Montag bis Freitag von 7:00 bis 20:00 Uhr.

1.12 Baustellenleitung / Ansprechpartner
Zu Beginn der Arbeiten hat der AN dem AG eine Liste der zuständigen Bauleiter mit Telefon-, Mobil- sowie Faxnummern zu übergeben. Alle vorgenannten Angaben sind bei Änderungen ständig durch den AN zu aktualisieren.

1.13 Planausgabe
Der AN erhält die Ausführungspläne 1-fach als pdf- und dwg-Datei nach Auftragsvergabe kostenfrei sowie nach Wunsch auf elektronischem Datenträger. Der AN kann somit die Anzahl weiterer benötigter Pläne selbst bestimmen, die Kosten hierfür trägt der AN.

1.14 Baustellenbesprechung (Jour-fixe)
Baustellenbesprechungen finden regelmäßig wöchentlich nach Vereinbarung statt. Der AN hat zu den Baustellenbesprechungen einen bevollmächtigten und weisungsbefugten Vertreter zu entsenden.
Dieser nimmt an Abnahmeterminen vor Ort teil. Die Vertretungsvollmacht ist dem AG mit Auftragsvergabe schriftlich vorzulegen.

1.15 Fachbauleiter
Auf der Baustelle muss während der Ausführung von Bauarbeiten des AN ständig ein fachlich qualifizierter, deutschsprachiger und für die Leitung der Ausführung bestellter Bauleiter des AN anwesend sein.

1.16 Bautagesberichte des AN
Durch den AN sind Bautagesberichte zu führen. Diese sind dem AG täglich zu übergeben, sofern der AG nach Absprache keinen anderen Zeitpunkt zulässt.

1.17 Baustromversorgung
Der AG stellt dem AN bauseits einen Stromanschluss zur Mitbenutzung zur Verfügung.
Der Stromanschluss befindet sich östlich der bereits bestehenden Raummodulanlage EG und kann über einen separaten Baustromverteiler mit min. 3 x CEE-Kupplung 400V/32A genutzt werden. Die erforderlichen Leitungen, Kabel und Anschlüsse ab Hauptanschluss bis zur Verwendungsstelle des AN, sind eigenverantwortlich durch den AN zu beschaffen und bereitzustellen, eine gesonderte Vergütung hierfür erfolgt nicht.

1.18 Bauwasserversorgung
Der AG stellt dem AN bauseits einen Wasseranschluss zur Mitbenutzung zur Verfügung. Dieser befindet sich in der bereits bestehenden Raummodulanlage EG (WC-Anlage mit Ausgussbecken vorhanden). Die erforderlichen Leitungen, Schläuche und Anschlüsse ab Hauptverteilung bis zur Verwendungsstelle des AN sind eigenverantwortlich durch den AN zu beschaffen und bereitzustellen, eine gesonderte Vergütung hierfür erfolgt nicht.

1.19 Kosten des Verbrauchs
Die Kosten des Baustroms werden über die Unterzählung des Baustromverteilers ermittelt und abgerechnet.
Da bei der Baumaßnahme keine großen Wassermengenverbräuche zu erwarten sind, wird auf eine seperate Zählung verzichtet. Die Verbräuche sind auf ein Minimum zu reduzieren.

1.20 Toilettenanlagen
Für die sanitären Belange der Baustellenbelegschaft ist gemäß LV der Baustelleneinrichtung eine Toiletteneinrichtung durch den AN bereit zu stellen. Eine Mitbenutzung durch Nachfolgewerke ist sicherzustellen und wird nicht gesondert vergütet.

1.21 Brandschutz (Nebenleistungen)
Der AN hat sicherzustellen, dass Feuerlöscher in entsprechender Anzahl und Leistung in jedem Bauabschnitt sowie den zugehörigen Nebenbereichen zur Verfügung stehen. Für Arbeiten die umgehend/ sofort zu einem Brand führen können, ist an der jeweiligen Arbeitsstelle ständig ein Feuerlöscher vorzuhalten. Eine gesonderte Vergütung erfolgt hierfür nicht, dies ist in die Einheitspreise mit einzukalkulieren.

ENDE DER ALLGEMEINEN UND TECHNISCHEN VORBEMERKUNGEN.

## Schnittstellen mit Hochbau und Anschlussgraben
Schnittstellen mit dem Hochbau
Die TU-Leistungen zur Errichtung eines Interimsbaus in Containerbauweise sind beauftragt. Die Ausführungsplanung des Interimsbaus und der Haustechnik befinden sich in der Bearbeitung. Der TU macht Angaben zu den erforderlichen TGA-Anschlüssen und der genauen Vorortung der Übergabepunkte. Der TU ist beauftragt für die Erstellung der Baustelleneinrichtung für die Dauer seiner Bauleistungen.
Für die Bauzeit der Freianlagen ist eine Baustelleneinrichtung zur Abtrennung des Baugrundstücks vom Schulbetrieb erforderlich. Der AN wird für die Erbringung der eigenen Baustelleneinrichtung beauftragt. Eine Vereinbarung mit dem Hochbau und einer gemeinsamen Nutzung der BE liegt in der Zuständigkeit des AN. Für den Fall, dass die Bauarbeiten der Freianlagen länger andauern als die Bauarbeiten des Hochbaus, ist der AN verantwortlich für die Erbringung der BE in der Anschlusszeit. Der AN wird beauftragt die Baustelleneinrichtung für seine Bauleistungen zu erbringen und sich mit der Abwicklung der Bauarbeiten des Hochbaus abzustimmen.
Der Leistungsbereich des Hochbaus umfasst, die Erdarbeiten und Gründungsarbeiten für den Hochbau, der Gebäude umfassende Spritzschutzstreifen samt L-Kantenstein und Drainagerohr wie zwei Außenrampen und Treppen für den Zugang in das Erdgeschoss des Erweiterungsbaus. Der Leistungsbereich der Freianlagen schließt an dem Kantstein an und trägt Sorge, dass das Regenwasser aus dem Drainagerohr abgeführt wird.
Der AN muss sich mit dem Hochbauer zur terminlichen Abfolge und ggfs zur Regelung der Gleichzeitigkeit von Bautätigkeiten abzustimmen.

Schnittstellen mit dem Anschlussgraben
Die erdgeführten Anschlussleitungen sowie der Graben werden von einer getrennt von den TU-Leistungen beauftragten Firma im Zuge der Fertigstellung des Modulbaus hergestellt und von einem ebenfalls gesondert beauftragten Ingenieurbüro geplant und die Ausführung koordiniert. Für die Entwässerung der Dachfläche wird ggfs. wegen der erforderlichen Begrenzung der Einleitung in das öffentliche Kanalsystem eine Regenrückhaltung benötigt. Die Planung einer Regenrückhaltung liegt im Bereich der Planung des Anschlussgrabens nach Angabe der Regenwassermenge der Dachflächen durch den TU des Hochbaus sowie dem Oberflächenwasser aus den Freianlagen, dass mittels Drainageleitungen abzuführen ist. Der AN erstellt hierfür die notwendigen Unterlagen.
Die Entwässerung der versiegelten Flächen der Freianlagen muss mit dem Sanitärplaner des Anschlussgrabens und dem Planer des Modulbaus abgestimmt werden. Für den Fall, dass es eine  Vorrichtung für die Regenrückhaltung der Dachentwässerung vor Einleitung in die Kanalisation (bspw. über eine Zisterne) benötigt wird, sollte diese so bemessen sein, dass auch die Regenmengen von der Freianlagenflächen, mit aufgenommen werden können. Es liegt in der Zuständigkeit es AN Angaben zu den abzuführenden  Wassermengen der versiegelten Freianlagenflächen zu berechnen und diese an den Planer des Anschlussgrabens weiter zu leiten und die Größe und Position sowie Anschluss mit abzustimmen.

## FLB GYL_Freianlagen_GaLa_NEU
Datum: 20.05.2026

### 1 Leistungen Freianlagen

#### 1.1 Baustelleneinrichtung

**1.1.1 Baustelle einrichten, vor-/ unterhalten**
Baustelle einrichten, vor-/ unterhalten

Baustelle einrichten, unterhalten und säubern über die gesamte Bauzeit.
Der AN legt spätestens 5 Werktage nach Beauftragung seinen. Baustelleneinrichtungsplan auf Basis des vorliegenden Schemas zur
Abstimmung vor.
Folgende Leistungen sind in den Pauschalpreis mit einzukalkulieren:
- Herrichten der für die eigene Leistung erforderlichen Lager- und Arbeitsplätze
- Herrichtung Kranstandplatz
- Stellung der für die eigene Leistung notwendigen Kräne, Maschinen, Geräte, Werkzeuge und Hilfsmittel
- Sicherungsmaßnahmen auf dem Grundstück und im Gebäude (wenn nicht gesondert ausgeschrieben)
- Baustellenbeleuchtung für den eigenen Bedarf
- Reinigung und Sauberhaltung der öffentlichen Zufahrtswege außerhalb der Baustelle während der Ausführung der eigenen Leistung
Menge: 1,000 psch

**1.1.2 Baustelleneinrichtung und Bauabfälle rückbauen**
Baustelle rückbauen

Räumen der Baustelle innerhalb von 5 Arbeitstagen, spätestens ab Aufforderung durch den AG; bei Bedarf in Teilleistungen.
Herstellen des ursprünglichen bzw. geplanten, herrichtungstechnischen gleichwertigen Zustandes in Abstimmung mit dem AG der in Anspruch genommenen Flächen.
Menge: 1,000 psch

**1.1.3 Baustellen-WC**
Baustellen-WC aufstellen
Sanitärcontainer zur Nutzung "für die eigene vertragliche Leistung und durch die parallele Nutzung von Nachfolgegewerken, gern. Arbeitsstättenrichtlinien", auf den von der Bauleitung ausgewiesenen Flächen errichten.
Basis der Berechnung:
- 2 WCs sowie eine Waschgelegenheit,
- Ausstattung mit bevorrateten Hygienemitteln
(Papierhandtücher, WC-Papier, min. 3-lagig)
- Mülleimer, Handseife
- Elektroheizung, Lüftungsmöglichkeit, Fenster

Baustellen-WC unterhalten, reinigen
Baustellen-WC der vorgenannten Position über die gesamte Bauzeit vor- und instandhalten, inkl. regelmäßiger Reinigung und Entsorgung, 1 x wöchentlich.
Die Abrechnung erfolgt nach Stück x Woche Vorhaltedauer.
Gesamtzeit: ca. 16 Wochen

Baustellen-WC rückbauen
Baustellen-WC rückbauen nach Aufforderung durch die Bauleitung binnen 3 Werktagen als gesonderter Einsatz,
inkl. Endreinigung.
Menge: 16,000 StWo

**1.1.4 Bauzaun**
Bauzaun, verschraubt, Stahlrahmen, h= 2,0 m
Bauzaun aus mobilen Stahlrahmenelementen, h=2,00 m, mit Rundstahlfüllstäben, feuerverzinkt, mit Stützenfüßen aus Beton, verschraubt mit Zaunschellen zur Erschwerung von unbefugtem Zugang, inkl. aller Verbindungen, Kupplungen und Zubehör liefern, aufstellen auf befestigten und unbefestigten Untergrund, unterhalten während der Bautätigkeit und im Anschluss abbauen und abtransportieren nach Beendigung der Baumaßnahme. Einschließlich Bauzauntor, verschließbar, ca. 4,50 m breit, mit Rollenfuß und Torgelenk, Torschloss und 3 Schlüsseln Inkl. anschließenden Rückbau

Bauzaun, Stahlrahmen vorhalten/ unterhalten
Bauzaun inkl. Zubehör über die Grundeinsatzzeit von 4 Wochen hinaus vorhalten und unterhalten.
Gesamtzeit: ca 16 Wochen
Länge: ca. 244 m
Menge: 3904,000 mWo

**1.1.5 Bauzauntor, einflüglig**
Bauzauntor, einflüglig

Bauzauntor, feuerverzinkt, einflüglig: 1 Stk. verschließbar, ca. 4,50 m breit, mit Rollenfuß und Torgelenk, Torschloß und drei Schlüsseln.
Lichte Breite ca. 3m
Liefern, aufstellen und vorhalten über eine Zeit von ca 16 Wochen, abbauen und abtransportieren nach Beendigung der Baumaßnahme.
Menge: 16,000 StWo

**1.1.6 Bauzauntor, zweiflüglig**
Bauzauntor, zweiflüglig

Bauzauntor, feuerverzinkt, zweiflüglig: 1 Stk. verschließbar breit, mit Rollenfuß und Torgelenk, Torschloss und drei Schlüsseln.
Lichte Breite ca. 6m
Liefern, aufstellen und vorhalten über eine Zeit von ca.16 Wochen, abbauen und abtransportieren nach Beendigung der Baumaßnahme
Menge: 16,000 StWo

**1.1.7 Baustraße**
Baustrasse aus Lastverteilungsplatten

Lieferung und Montage von Baustraße im Bereich des Sportplatzes mittels Lastverteilungsplatten zur Überfahrung für PKW, LKW und ggfs. Autokran herstellen. Inkl. Trennlage zwischen Lastverteilungsplatten und Untergrund.

Nach Abschluss der Arbeiten ist die Abdeckung wieder zurückzubauen.

ALTERNATIV:
Herstellung einer Baustraße im Bereich des Sportplatzes samt vorbereitenden Maßnahmen des Untergrundes, nicht-standfesten Oberbodenabtragen, Untergrund verdichten, Planum herstellen.
Baustraße einschließlich der Trennlage und des gesamten Aufbaus mit Frostschutzschicht.
Die Baustraße ist auszulegen für die Überfahrt erforderlicher Maschinen- und Lastfahrzeuge für die Ausführung der Freianlagen und ggfs. die Aufstellung eines Autokrans.

Nach Abschluss der Arbeiten ist die Abdeckung wieder zurückzubauen.
Menge: 1,000 psch

**1.1.8 Überfahrt im Bereich öffentliche Straße**
Überfahrt im Bereich öffentliche Straße

Herstellung Schutzabdeckung / der Baustraße von der Sportplatzstraße auf das Baugrundstück zur Baustraße über den Gehweg.
Der AN hat Maßnahmen zu treffen, dass die Straße, der Bordstein und der Gehweg, nach Abschluss der Baustelle schadenfrei und ohne Verschmutzung bleibt.
Menge: 1,000 psch

#### 1.2 Rückbauarbeiten

**1.2.1 Rückbau Zaun**
Rückbau und Entsorgung des bestehenden Maschendrahtzauns samt Masten, Aussteifungsstreben und Fundamentierung.
Der Zaun, der als Abgrenzung der Stirnseite der ehemaligen Freisportanlage zu der Erschließungstraße, Sportplatzstraße, diente, wurde bereits im Bereich der Zufahrt zum PKW-Stellplatz unterbrochen und die vorige Toranlage entfernt. Das verbleibende Stück im Bereich der östlichen Giebelseite des neuen Interimsbaus von der Zufahrt an ist zu demontieren. Die genaue Länge des abzubrechenden Zaunstücks ist mit dem AG abzustimmen
Der letzte Pfosten des verbleibenden Zauns muss ggfs. ausgesteift werden.

Höhe des Zauns: ca. 3,50 m
Länge: ca. 25,50 m
Menge: 25,500 m

#### 1.3 Erdarbeiten

*Hinweis: Vorbemerkungen Erdarbeiten*
1) Ein Bodengutachten liegt bei.

Der Oberboden ist getrennt abzutragen und zu lagern, damit dieser vorrangig für die Herstellung der Pflanzbeete und der Rasenflächen verwendet werden kann. Übriges Bodenmaterial des Oberboden muss nach Herstellung der Freianlagen entsorgt werden.

Bei Aushubarbeiten sind die Auffüllungen vom unterlagernden, natürlich anstehenden Boden zu separieren und das abzufahrende Bodenmaterial abfallrechtlich mittels Haufwerkbeprobung nach dem bayerischen Verfüll-Leitfaden zu deklarieren. Das Bodenmaterial soll in kleinere Haufwerke mit max. 500m³ geteilt und gemäß LAGA PN98 beprobt werden.

Darüber hinaus sind die Gründungsebenen vom Baugrund-sachverständigen abzunehmen und die Tragfähigkeit der Schottertragschicht zu prüfen.

Bei unterschiedlicher Auffassung über die Einstufung der Bodenklasse entscheidet das Ingenieurbüro für Bodenuntersuchung.

2) Geböschte Baugruben werden nur nach Zustimmung der Bauleitung zugelassen. Mehraushub und Mehraufwand jeglicher Art gegenüber der senkrechten verbauten Baugrube wird nicht vergütet.

Abgerechnet wird nach Aufmaß, welches vom AN zu veranlassen und zu erstellen ist.

**1.3.1 Oberboden BK 1 abtragen, d=0,25 cm**
Oberboden abtragen, fördern und getrennt auf Haufwerken, Größe maximal 500 m³, zur Beprobung lagern,

Aushubtiefe: im Mittel 25 cm
Volumen Erdaushub: ca. 290 m³
Bodenklasse: 1

Abrechnung erfolgt nach Aufmaß der Flächen.
Menge: 434,250 t

**1.3.2 Erdaushub, BK 3-5 abtragen, d=ca. 0,25 cm**
Boden für die Herstellung von Pflasterflächen: befahrbarer PKW-Stellplätze Gehwegen und Pausenhofflächen, abtragen, fördern, und auf Haufwerken, Größe maximal 500 m³, zur Beprobung lagern,

Aushubtiefe bis 0,25 m ab UK Oberboden
Volumen Erdaushub: ca. 290 m³
Bodenklasse: 3 - 5

Abrechnung erfolgt nach Aufmaß der Flächen.
Menge: 579,000 t

**1.3.3 Probeentnahme und Analyse**
Probeentnahme und Analyse

Probeentnahme und Laboruntersuchung gemäß LAGA / DK durch geotechnisches Prüflabor
Menge: 1,000 psch

**1.3.4 Erdaushub abfahren und entsorgen, Z0**
Bodenmaterial der Haufwerke laden, abfahren und vorschriftsgemäß entsorgen.

Z-Klasse: Z0

Deponiegebühren sind in den EP mit einzukalkulieren.
Menge: 1013,250 t

**1.3.5 Erdaushub abfahren und entsorgen, Zuschlag für Z1.1**
Zuschlag auf Z-Klasse 0: Bodenmaterial der Haufwerke laden, abfahren und vorschriftsgemäß entsorgen.

Z-Klasse: Z1.1

Deponiegebühren sind in den EP mit einzukalkulieren.
Menge: 100,000 t

**1.3.6 Erdaushub abfahren und entsorgen, Zuschlag für Z1.2**
Zuschlag auf Z-Klasse 0: Bodenmaterial der Haufwerke laden, abfahren und vorschriftsgemäß entsorgen.

Z-Klasse: Z1.2

Deponiegebühren sind in den EP mit einzukalkulieren.
Menge: 100,000 t

**1.3.7 Erdaushub abfahren und entsorgen, Zuschlag für Z2**
Zuschlag auf Z-Klasse 0: Bodenmaterial der Haufwerke laden, abfahren und vorschriftsgemäß entsorgen.

Z-Klasse: Z2

Deponiegebühren sind in den EP mit einzukalkulieren.
Menge: 100,000 t

**1.3.8 Erdplanum - Tragschicht Pflasterfläche**
Höhen- und profilgerechtes Erdplanum für Tragschicht der Pflasterfläche erstellen, höhengerecht planieren und Untergrund verdichten.
Zulässige Abweichung +/- 2 cm
Menge: 687,000 m2

**1.3.9 Oberboden liefern, andecken, d= ca. 5 - 25 cm**
Oberboden: Bodenklasse 1, für die Pflanz- und Rasenflächen liefern und auffüllen,

Auftragsdicke: ca. 5 - 25 cm
Menge: 50,000 m3

### 2 Pflasterarbeiten

*Hinweis: Vorbemerkungen Pflasterarbeiten*
Die Ausführung der Pflasterarbeiten ist mit dem Planer der Raummodulanlage und dem Planer des Anschlussgrabens abzustimmen.

#### 2.1 Pflasterarbeiten - PKW-Stellplätze

**2.1.1 Dynamischer Lastplattendruckversuch – PKW-Parkplatz**
Dynamischer Lastplattendruckversuch – PKW-Parkplatz

Durchführen eines dynamischen Lastplattendruckversuchs (LWD) auf dem fertig hergestellten und profilierten Erdplanum zur Kontrolle der Verdichtungsqualität und Tragfähigkeit.

Einschließlich:
- Bereitstellung und Antransport des Prüfgeräts
- Durchführung der Messung nach geltenden technischen Regelwerken (z. B. TP BF-StB Teil B 8.3)
- mindestens 3 Messungen je 500 m² Fläche oder nach Anordnung der Bauleitung
- Ermittlung des dynamischen Verformungsmoduls Evd in MN/m² (MPa)
- Dokumentation und Protokollierung der Messergebnisse

Anforderung / Sollwert:
- Mindest-Evd-Wert: ≥ 45 MN/m² (PKW-belastete Fläche / Stellplätze)

Abrechnung: pro Messpunkt / Stück
Menge: 2,000 St

**2.1.2 Geotextilvlies GRK 3 als Trenn- und Filterlage auf Planum**
Geotextilvlies GRK 3 als Trenn- und Filterlage auf Planum

Liefern und fachgerechtes Verlegen eines Geotextilvlieses der Geotextilrobustheitsklasse GRK 3 gemäß DIN EN ISO 10318 bzw. DIN 18200 als Trenn-, Filter- und Dränschicht auf dem vorbereiteten und abgenommenen Erdplanum.

Einschließlich:
- Lieferung des Geotextils (z. B. Polypropylen oder Polyester, mechanisch vernadelt)
- fachgerechtes Auslegen auf dem tragfähigen, ebenen und verdichteten Planum
- Überlappungen der Bahnen mind. 30–50 cm (abhängig von Untergrund und Belastung)
- Fixierung gegen Windverwehung während der Verlegung
Anpassung und Zuschnitt an Einbauten, Kanten und Ränder
- ggf. Verankerung mit Erdankern nach Erfordernis der Bauleitung
- keine Beschädigung beim Einbau der folgenden Schichten

Materialeigenschaften (GRK 3):
- hohe Durchstoßfestigkeit
- geeignet für mittlere bis hohe mechanische Beanspruchung

- Trenn- und Filterfunktion zwischen Erdplanum und Frostschutz-/Tragschicht
Einbauort:
unter ungebundenen Tragschichten bei:
PKW-Parkflächen
Abrechnung: m² verlegter Fläche
Menge: 226,000 m2

**2.1.3 Betonsteine, -abfälle aufnehmen, laden und abfahren**
Unbrauchbare Betonsteine und sonstige Abfälle aus unbewehrtem Beton aufnehmen, laden, abfahren und fachgerecht entsorgen.
Abrechnung nach Entsorgungsnachweis
Menge: 1,000 t

**2.1.4 Frostschutzschicht 0/32, Schichtdicke 28 cm herstellen**
FSS für Pflasterflächen aus gebrochenem Material, Körnung 0/32 mm, Anforderungen gemäß ZTV SoB-StB liefern, höhengerecht einbauen und  lagenweise verdichten. Einbau gemäß DIN 18315.
Schichtdicke: 28 cm
Menge: 687,000 m2

**2.1.5 Schottertragschicht 0/32, Schichtdicke 15cm herstellen**
STS für Pflasterflächen aus gebrochenem Material, Körnung 0/32 mm, Anforderungen gemäß ZTV SoB-StB (Bk 0,3) liefern, einbauen und ggf. lagenweise verdichten.
Einbau gemäß DIN 18315.
Schichtdicke: 15 cm
Menge: 687,000 m2

**2.1.6 Betonkantenstein-Einfassung 100x25x8 herstellen**
Einfassung aus Betonkantenstein gemäß DIN EN 1340 100x25x8 cm, grau, einseitig gefast herstellen, Einbau bündig mit angrenzenden Pflasterflächen.
Fachgerechtes Setzen der Kantensteine gemäß DIN 18318 auf ein mindestens 20 cm dickes Betonfundament C 20/25 mit 10 cm breiter Rückenstütze
Menge: 130,500 m

**2.1.7 Schnitt an Betonkantensteinen 100x25x8**
Anpassungsschnitt mit Nassschneidegerät an Betonkantensteinen 100x25x8 cm.
Kosten der Entsorgung der Schnittreste sind in der Pos. 2.1.3 aufzuführen.
Menge: 15,000 St

**2.1.8 Bestehender Kantsteinstreifen anpassen**
Bestehende Kantsteinstreifen einschl. Fundament außen im Bereich der neu zu pflasternden Fläche freilegen und auf Seite der neuen Pflasterfläche anpassen, so dass ausreichend Bodenaufbau für das neue Pflaster im Anschluss an den bestehenden Kantsteinstreifen gegeben ist. Hierfür muss mit entsprechendem Gerät das Fundament bearbeitet und zu Teilen weg gemeißelt werden.
Menge: 20,300 m

**2.1.9 Betonpflaster 8 cm, Masse 29,5 x 29,5 cm, liefern und verlegen**
Beton-Pflastersteine 29,5 x 29,5 cm, Stärke 8 cm mit seitlichen Abstandhaltern, Farbe steingrau (wie Bestand) verlegen auf zu liefernde Bettung aus Brechsand-Hartgesteinsplitt-Gemisch, Körnung 0/4 o. 0/5 mm, Einbaudicke im abgezogenen Zustand im Mittel 4 cm.
Normgerechte Verlegung gemäß DIN 18318.
Vollständiges Schließen der Pflasterfugen mit Brechsand-Splitt-Gemisch, Körnung 0-2 mm im Verlegefortschritt. Abkehren der Flächen und Abrütteln mit geeignetem Flächenrüttler (mit Kunststoffschürze) bis zur Ebenheit und Standfestigkeit. Nachfüllen der Fugen im Bedarfsfall, auch während der Gewährleistung.
Menge: 226,000 m2

**2.1.10 Betonpflaster 8 cm als Markierungspflaster liefern und verlegen**
Betonpflastersteine wie vorh. Pos. jedoch in Farbe anthrazit oder basalt, liefern und als Markierungsstreifen zwischen Parkflächen einbauen.
Normgerechte Verlegung gemäß DIN 18318.
Schließen der Pflasterfugen zu 2/3 der Pflasterhöhe mit Brechsand-Splitt-Gemisch, Körnung 0-2 mm im Verlegefortschritt. Abkehren der Flächen und Abrütteln mit geeignetem Flächenrüttler (mit Kunststoffschürze) bis zur Ebenheit und Standfestigkeit.
Nachfüllen der Fugen im Bedarfsfall, auch während der Gewährleistung.
Menge: 51,000 m

**2.1.11 Vorhandenes Betonpflaster 8 cm aufnehmen und neu verlegen**
Vorhandene Beton-Pflastersteine  29,5 x 29,5 cm, Stärke 8 cm im Übergangsbereich zum Neupflaster, aufnehmen, ggf. säubern und neu verlegen auf zu liefernde Bettung aus Brechsand-Hartgesteinsplitt-Gemisch, Körnung 0/4 o. 0/5 mm, Einbaudicke im abgezogenen Zustand im Mittel 4 cm.
Normgerechte Verlegung gemäß DIN 18318.
Vollständiges Schließen der Pflasterfugen mit Brechsand-Splitt-Gemisch, Körnung 0-2 mm im Verlegefortschritt. Abkehren der Flächen und Abrütteln mit geeignetem Flächenrüttler (mit Kunststoffschürze) bis zur Ebenheit und Standfestigkeit. Nachfüllen der Fugen im Bedarfsfall, auch während der Gewährleistung.
Menge: 17,000 m2

**2.1.12 Schnitt an Betonpflaster 8 cm**
Schnitte an Beton-Pflastersteinen und Beton-Fugenpflastersteinen, Stärke 8 cm zur Anpassung an Flächenmaß. Einschließlich sämtlicher Nebenleistungen. Kosten der Entsorgung der Schnittreste sind in der Pos. 2.1.3 aufzuführen.
Menge: 110,000 m

**2.1.13 Einbauteile an Pflasterdecke anpassen**
Einbauteile wie Schachtdeckel und Vergleichbares freilegen und an Pflasterbelags- bzw. Geländehöhen anpassen.
Menge: 4,000 St

**2.1.14 Granit-Mosaikpflaster liefern und verlegen**
Granit-Mosaikpflaster liefern und verlegen

Granit-Mosaikpflaster, ca. 5x5x5 cm liefern und höhengerecht um Einbauten (Schächte, etc.) und an Eingängen in 6 cm Mörtelbett mit Mörtelfuge verlegen.
Menge: 4,000 St

#### 2.2 Leistungen Pflasterarbeiten - Gehweg und Pausenhof

**2.2.1 Dynamischer Lastplattendruckversuch – Gehweg / Pausenhoffläche**
Dynamischer Lastplattendruckversuch – Gehweg / Pausenhoffläche

Durchführen eines dynamischen Lastplattendruckversuchs (LWD) auf dem fertig hergestellten und profilierten Erdplanum zur Kontrolle der Verdichtungsqualität und Tragfähigkeit.

Einschließlich:
- Bereitstellung und Antransport des Prüfgeräts
- Durchführung der Messung nach geltenden technischen Regelwerken (z. B. TP BF-StB Teil B 8.3)
- mindestens 2 Messungen je 500 m² Fläche oder nach Anordnung der Bauleitung
- Ermittlung des dynamischen Verformungsmoduls Evd in MN/m² (MPa)
- Dokumentation und Protokollierung der Messergebnisse

Anforderung / Sollwert:
- Mindest-Evd-Wert: ≥ 25 MN/m² (PKW-belastete Fläche / Stellplätze)

Abrechnung: pro Messpunkt / Stück
Menge: 2,000 St

**2.2.2 Geotextilvlies GRK 3 als Trenn- und Filterlage auf Planum**
Geotextilvlies GRK 3 als Trenn- und Filterlage auf Planum

Liefern und fachgerechtes Verlegen eines Geotextilvlieses der Geotextilrobustheitsklasse GRK 3 gemäß DIN EN ISO 10318 bzw. DIN 18200 als Trenn-, Filter- und Dränschicht auf dem vorbereiteten und abgenommenen Erdplanum.

Einschließlich:
- Lieferung des Geotextils (z. B. Polypropylen oder Polyester, mechanisch vernadelt)
- fachgerechtes Auslegen auf dem tragfähigen, ebenen und verdichteten Planum
- Überlappungen der Bahnen mind. 30–50 cm (abhängig von Untergrund und Belastung)
- Fixierung gegen Windverwehung während der Verlegung
Anpassung und Zuschnitt an Einbauten, Kanten und Ränder
- ggf. Verankerung mit Erdankern nach Erfordernis der Bauleitung
- keine Beschädigung beim Einbau der folgenden Schichten

Materialeigenschaften (GRK 3):
- hohe Durchstoßfestigkeit
- geeignet für mittlere bis hohe mechanische Beanspruchung

- Trenn- und Filterfunktion zwischen Erdplanum und Frostschutz-/Tragschicht
Einbauort:
unter ungebundenen Tragschichten bei:
Gehwegen
Pausenhofflächen
Abrechnung: m² verlegter Fläche
Menge: 491,000 m2

**2.2.3 Betonsteine, -abfälle aufnehmen, laden und abfahren**
Unbrauchbare Betonsteine und sonstige Abfälle aus unbewehrtem Beton aufnehmen, laden, abfahren und fachgerecht entsorgen.
Abrechnung nach Entsorgungsnachweis
Menge: 2,000 t

**2.2.4 Mineralbeton Körnung 0/32, Schichtdicke 25cm - Weg-und Pausenhofflächen**
Mineralbeton Körnung 0/32 - Wegflächen und Pausenhofflächen
Mineralbeton Körnung 0/32  liefern, höhengerecht einbauen
und verdichten.
Schichtdicke im Mittel 25 cm
Abrechnung nach Aufmaß über Masse im verdichteten Zustand.
Menge: 491,000 m2

**2.2.5 Schottertragschicht 0/32, Schichtdicke 15cm herstellen**
STS für Pflasterflächen aus gebrochenem Material, Körnung 0/32 mm, Anforderungen gemäß ZTV SoB-StB (Bk 0,3) liefern, einbauen und ggf. lagenweise verdichten.
Einbau gemäß DIN 18315.
Schichtdicke: 15 cm
Menge: 491,000 m2

**2.2.6 Betonkantenstein-Einfassung 100x25x8 herstellen**
Einfassung aus Betonkantenstein gemäß DIN EN 1340 100x25x8 cm, grau, einseitig gefast herstellen, Einbau bündig mit angrenzenden Pflasterflächen.
Fachgerechtes Setzen der Kantensteine gemäß DIN 18318 auf ein mindestens 20 cm dickes Betonfundament C 20/25 mit 10 cm breiter Rückenstütze
Menge: 130,500 m

**2.2.7 Schnitt an Betonkantensteinen 100x25x8**
Anpassungsschnitt mit Nassschneidegerät an Betonkantensteinen 100x25x8 cm.
Kosten der Entsorgung der Schnittreste sind in der Pos. 2.2.3 aufzuführen.
Menge: 20,000 St

**2.2.8 Bestehender Kantsteinstreifen anpassen**
Bestehende Kantsteinstreifen einschl. Fundament außen im Bereich der neu zu pflasternden Fläche freilegen und auf Seite der neuen Pflasterfläche anpassen, so dass ausreichend Bodenaufbau für das neue Pflaster im Anschluss an den bestehenden Kantsteinstreifen gegeben ist. Hierfür muss mit entsprechendem Gerät das Fundament bearbeitet und zu Teilen weg gemeißelt werden.
Menge: 5,400 m

**2.2.9 Betonpflaster 8 cm, Masse 29,5 x 29,5 cm, liefern und verlegen**
Beton-Pflastersteine 29,5 x 29,5 cm, Stärke 8 cm mit seitlichen Abstandhaltern, Farbe steingrau (wie Bestand) verlegen auf zu liefernde Bettung aus Brechsand-Hartgesteinsplitt-Gemisch, Körnung 0/4 o. 0/5 mm, Einbaudicke im abgezogenen Zustand im Mittel 4 cm.
Normgerechte Verlegung gemäß DIN 18318.
Vollständiges Schließen der Pflasterfugen mit Brechsand-Splitt-Gemisch, Körnung 0-2 mm im Verlegefortschritt. Abkehren der Flächen und Abrütteln mit geeignetem Flächenrüttler (mit Kunststoffschürze) bis zur Ebenheit und Standfestigkeit. Nachfüllen der Fugen im Bedarfsfall, auch während der Gewährleistung.
Menge: 461,000 m2

**2.2.10 Vorhandenes Betonpflaster 8 cm aufnehmen und neu verlegen**
Vorhandene Beton-Pflastersteine  29,5 x 29,5 cm, Stärke 8 cm im Übergangsbereich zum Neupflaster, aufnehmen, ggf. säubern und neu verlegen auf zu liefernde Bettung aus Brechsand-Hartgesteinsplitt-Gemisch, Körnung 0/4 o. 0/5 mm, Einbaudicke im abgezogenen Zustand im Mittel 4 cm.
Normgerechte Verlegung gemäß DIN 18318.
Vollständiges Schließen der Pflasterfugen mit Brechsand-Splitt-Gemisch, Körnung 0-2 mm im Verlegefortschritt. Abkehren der Flächen und Abrütteln mit geeignetem Flächenrüttler (mit Kunststoffschürze) bis zur Ebenheit und Standfestigkeit. Nachfüllen der Fugen im Bedarfsfall, auch während der Gewährleistung.
Menge: 20,000 m2

**2.2.11 Schnitt an Betonpflaster 8 cm**
Schnitte an Beton-Pflastersteinen und Beton-Fugenpflastersteinen, Stärke 8 cm zur Anpassung an Flächenmaß. Einschließlich sämtlicher Nebenleistungen.
Kosten der Entsorgung der Schnittreste sind in der Pos. 2.2.3 aufzuführen.
Menge: 150,000 m

**2.2.12 Einbauteile an Pflasterdecke anpassen**
Einbauteile wie Schachtdeckel und Vergleichbares freilegen und an Pflasterbelags- bzw. Geländehöhen anpassen.
Menge: 4,000 St

**2.2.13 Granit-Mosaikpflaster liefern und verlegen**
Granit-Mosaikpflaster liefern und verlegen

Granit-Mosaikpflaster, ca. 5x5x5 cm liefern und höhengerecht um Einbauten (Schächte, etc.) und an Eingängen in 6 cm Mörtelbett mit Mörtelfuge verlegen.
Menge: 4,000 St

#### 2.3 Pflasterarbeiten für Überfahrt

**2.3.1 Mineralbeton Körnung 0/32, Schichtdicke 25cm - für Überfahrt**
Mineralbeton Körnung 0/32 - Wegflächen und Pausenhofflächen
Mineralbeton Körnung 0/32  liefern, höhengerecht einbauen
und verdichten.
Schichtdicke im Mittel 25 cm
Abrechnung nach Aufmaß über Masse im verdichteten Zustand.
Menge: 461,000 m2

**2.3.2 Schottertragschicht 0/32, Schichtdicke 15cm herstellen**
STS für Pflasterflächen aus gebrochenem Material, Körnung 0/32 mm, Anforderungen gemäß ZTV SoB-StB (Bk 0,3) liefern, einbauen und ggf. lagenweise verdichten.
Einbau gemäß DIN 18315.
Schichtdicke: 15 cm
Menge: 461,000 m2

**2.3.3 Herstellung einer gepflasterten Überfahrtsfläche mit Großfugen**
Herstellen einer befestigten, wasserdurchlässigen Pflasterfläche mit Großfugen zur gelegentlichen Überfahrt mit Gartenpflege- und Unterhaltungsfahrzeugen im Bereich angrenzender Pflanzbeete.

Die Leistung umfasst insbesondere:
- Herstellen des Feinplanums
- Lieferung und Einbau einer ungebundenen Tragschicht aus geeignetem Mineralgemisch, lagenweise eingebaut und verdichtet
- Lieferung und Herstellung einer Bettungsschicht aus Edelsplitt
- Liefern und Verlegen von Beton- oder Natursteinpflaster mit vergrößerten Fugenanteilen
- Ausbildung von Großfugen zur Versickerung und Begrünungsmöglichkeit
Verfüllen der Fugen mit geeignetem Splitt-/Substratgemisch
- Höhen- und fluchtgerechtes Einbauen einschließlich Anpassungen an angrenzende Flächen und Einfassungen
- Abrütteln der Pflasterfläche unter Verwendung geeigneter Schutzmatten
- Reinigung der fertigen Fläche

Die Pflasterfläche ist so herzustellen, dass eine ausreichende Tragfähigkeit für gelegentliche Überfahrten mit leichten Garten- und Pflegefahrzeugen gewährleistet ist. Die Oberfläche muss eben, standsicher und dauerhaft wasserdurchlässig ausgeführt werden.

Pflasterbelag mit Großfugenanteil:
- Fugenbreite ca. 10-30 mm

Pflastersteindicke:
- 80 mm
Pflastersteinraster:
- 30 x 30 cm

Breite der Durchfahrt:
- mindestens 3 m

Abrechnungseinheit:
- m²
Menge: 7,000 m2

#### 2.4 Provisorische Erschließungsweg

**2.4.1 Herstellen von provisorischen Erschließungswegen**
Herstellen von provisorischen Erschließungswegen während der Bauzeit

Herstellen, Vorhalten, Unterhalten und Rückbauen von provisorischen Erschließungswegen zu den zwei Gebäudeein- bzw. -ausgängen für die Dauer der Bauausführung der Freianlagen.

Die Leistung umfasst insbesondere:
- Herstellen provisorischer, sicher begehbarer Zugangswege für Fußgänger
- Lieferung und Einbau eines temporären Wegebelages, z. B. aus Schotter, Wegeplatten, Stahlplatten oder vergleichbaren geeigneten Materialien
- Erforderliche Untergrundvorbereitung und Profilierung
- Sicherstellung der jederzeitigen Zugänglichkeit der Gebäude während sämtlicher Bauphasen
- Anpassung der Wegeführung an den Baufortschritt, soweit erforderlich
- Laufende Unterhaltung, Nachprofilierung und Reinigung der provisorischen Wege während der Vorhaltezeit
- Gewährleistung der Verkehrssicherheit einschließlich erforderlicher Absperrungen, Kennzeichnungen und Übergänge
- Schutz angrenzender Bauteile und Flächen
- Abtrennung mittels Zaun zu Bereichen der Baustelle
- Rückbau sämtlicher provisorischer Anlagen nach Abschluss der Arbeiten einschließlich fachgerechter Entsorgung bzw. Abtransport der Materialien
- Wiederherstellung der beanspruchten Flächen

Die Wege sind standsicher, trittsicher und witterungsbeständig herzustellen. Rettungswege, Fluchtwege sowie Anforderungen an die barrierearme Zugänglichkeit sind während der gesamten Bauzeit aufrechtzuerhalten.

Abrechnungseinheit: pauschal
Menge: 1,000 psch

### 3 Vegetationsarbeiten

#### 3.1 Pflanzbeete

*Hinweis: Verwendung des vorhandenen Oberbodens*
Verwendung des vorhandenen Oberbodens

Der im Zuge der Erdarbeiten fachgerecht abgetragene und zwischengelagerte Oberboden ist vorrangig für die Herstellung der Pflanzbeete und Vegetationsflächen wiederzuverwenden.
Der AN hat den vorhandenen Oberboden vor Wiedereinbau auf seine Eignung hinsichtlich Struktur, Durchwurzelbarkeit, Fremdstoffanteil und Verdichtungsgrad zu prüfen. Nicht geeignete, verunreinigte oder mit Wurzelunkräutern belastete Bodenanteile dürfen nicht wieder eingebaut werden und sind nach Abstimmung mit der Bauleitung auszusondern und ordnungsgemäß zu entsorgen.
Der Oberboden ist während Lagerung, Transport und Wiedereinbau fachgerecht zu behandeln und vor Verdichtung, Vernässung sowie Vermischung mit Unterboden oder Fremdstoffen zu schützen.
Fehlmengen sind nach Freigabe durch die Bauleitung mit geeignetem, gesiebten Oberboden bzw. Vegetationssubstrat entsprechender Güte gemäß den einschlägigen FLL-Richtlinien zu ergänzen.
Sämtliche Aufwendungen für Laden, Transport, Zwischenlagerung, Schutzmaßnahmen, Aufbereitung und Wiedereinbau des Oberbodens sind in die Einheitspreise einzukalkulieren, sofern keine gesonderten Positionen vorgesehen sind.

**3.1.1 Herstellung des Bodenaufbaus für Pflanzbeete im Rahmen von Garten- und Landschaftsbauarbeiten.**
Liefern und fachgerechtes Einbauen sämtlicher Materialien zur Herstellung eines funktionsfähigen Bodenaufbaus für Pflanzbeete gemäß Planung und den anerkannten Regeln der Technik, einschließlich:
- Feinplanum herstellen und Untergrund lockern
- Lieferung und Einbau einer Drän- bzw. Ausgleichsschicht aus mineralischem Material
- Lieferung und Einbau einer Vegetationstragschicht / Pflanzsubstratschicht gemäß FLL-Richtlinien
- Boden lagenweise einbauen und verdichtungsarm profilgerecht herstellen
- Grob- und Feinplanie herstellen
- Steine, Fremdkörper und Verunreinigungen entfernen
- Herstellung der erforderlichen Höhen und Gefälle gemäß Ausführungsplanung
- Einschließlich aller Nebenleistungen, Transporte, Geräte- und Personaleinsatz

Schichtaufbau (Beispiel):
- ca. 10 cm Drän-/Ausgleichsschicht aus Mineralgemisch 0/16
- ca. 40 cm Pflanzsubstrat für Stauden- und Gehölzpflanzungen, gütegesichert nach FLL

Abrechnungseinheit:
- m²

Abrechnung nach:
- eingebauter Fläche in fertigem Zustand nach Masse und gemäß Lieferschein

Besondere Anforderungen:
- Oberboden gesiebt liefern und einbauen
- Substrat frei von Wurzelunkräutern und Fremdstoffen
- Wasserdurchlässigkeit und Luftporenvolumen gemäß FLL
- Einbau nur bei geeigneter Witterung
- Einbaustärke: 5- 30 cm
- Planieren: ±5 cm
- Höhenabweichungen max. ±2 cm
Menge: 292,000 m2

### 4 Außenmöblierung

#### 4.1 Außenbeleuchtung

**4.1.1 Verlegung von Leerrohren für die Vorhaltung der Anschlüsse der Außenbeleuchtung**
Verlegen von Leerrohren zu, vom AG vorgegebenen, Anschlusspunkten für die Außenbeleuchtung, Mast- und Pollerleuchten, einschließlich der Herstellung des erforderlichen Grabens und der fachgerechten Verfüllung
Menge: 98,000 m

**4.1.2 Pollerleuchten umsetzen**
Pollerleuchten umsetzen

Demontage von bestehenden Pollerleuchten, Rückbau der Fundamente und Verkabelung.
Versetzen und Montage der Pollerleuchten an vorgegebenen Ort einschließlich dem Herstellen neuer Fundamente und der Verlegung von Leerrohren für die spätere Verkabelung und den Anschluss der Pollerleuchten am neuen Ort.

Verortung: Auf dem Baufeld entlang der neu gepflasterten Pausenhofflche nach Vorgabe des AG.
Menge: 4,000 St

#### 4.2 Sonstige Leistungen

**4.2.1 Absperrpoller liefern und montieren**
Liefern und fachgerechtes Montieren eines Absperrpollers für den Einsatz in Freianlagen, zur temporären Zufahrtsregelung bzw. Flächenabsperrung.

Ausführung:
- Poller aus Stahl, feuerverzinkt und pulverbeschichtet
- Vierkantprofil nach Wahl des Auftraggebers
- Für den Außenbereich geeignet und witterungsbeständig
- Mit Vorrichtung zum. Herausnehmen / Demontieren
- Verriegelung mittels Profilzylinder oder Dreikantschloss
- In geöffneter und geschlossener Stellung sicher fixierbar
- Einschließlich Bodenhülse
- Sichtbare Kanten entgratet, Oberfläche einwandfrei verarbeitet
- mit rot-weißer Markierung gemäß gültiger Vorschrift

Montage:
Einbau nach Herstellerangaben einschließlich aller erforderlichen Befestigungs- und Verbindungsmittel, Fundamentierung bzw. Verankerung im Untergrund, lot- und fluchtgerechtes Ausrichten sowie betriebsfertige Übergabe.

Abrechnungseinheit: Stück (St)
Menge: 1,000 St

**4.2.2 Herstellen von Fahrradstellplätze**
Herstellen von Fahrradstellplätze

Liefern und fachgerechtes Herstellen von Fahrradstellplätzen in Form von einfachen Anlehnbügeln aus Stahl-Rundrohr für die Nutzung im Außenbereich.

Leistungsumfang:
- Lieferung und Montage von Fahrradanlehnbügeln aus Rundrohrstahl
- Ausführung als einfacher Bügelparker (1 Fahrrad je Bügel)
- Material: Stahl-Rundrohr, feuerverzinkt nach DIN EN ISO 1461
- Rohrdurchmesser ca. Ø 48–60 mm (oder gleichwertig)
- Form: gebogener U- oder O-Bügel, oberirdisch sichtbar
- Korrosionsschutz durch Feuerverzinkung, optional zusätzlich pulverbeschichtet (falls gefordert)
- Einbau zum Einbetonieren in Einzelfundamente
- Lieferung und Einbau inkl. aller Befestigungs- und Vergussmaterialien
- Ausrichtung und fluchtgerechte Aufstellung in Reihenanlage
- Berücksichtigung ausreichender Abstände zur komfortablen Nutzung

Fundamente:
- Einzelfundamente für jeden Bügel
- Abmessungen ca. 30 × 30 × 40 cm
- Beton C20/25 oder gleichwertig
- standsichere Verankerung nach Herstellerangaben

Technische Anforderungen:
- Vandalismussichere Ausführung für öffentliche Nutzung
- Möglichkeit zum Anschließen von Rahmen und Vorderrad
- Wetter- und korrosionsbeständigDauerhaft stabile Montage

Einbauort:
- Außenanlagen des Schulgeländes / befestigte oder unbefestigte Flächen (nach Vorgabe AG)

Abrechnungseinheit:
Stück (Stk.)

Menge:
ca. 50 Stück
Menge: 50,000 St

**4.2.3 Umsetzen eines ISO-Containers samt Fundamentierung**
Umsetzen eines ISO-Containers samt Fundamentierung

Es steht ein ISO-Container an der westlichen Seite des bestehenden Parkplatzes. In dem Container werden Fahrräder für den Schulunterricht aufbewahrt. Dieser soll versetzt werden auf die bisher als Rasenfläche westliche des bestehenden Containerbaus. Die genaue Positionierung mit mit dem Ag abgestimmt werden. Zu den Leistungen gehören der Rückbau der bestehenden Fundamnetplatten aus Betonplatten sowie die neue Herstellung einer Fundamentierung des Containers am neuen Standort.
Vor dem Transport müssen die Fahrräder aus dem Container geholt werden, damit eine Beschädigung der Fahrräder vermieden wird

Länge des Transportwegs: 30 - 50 m
Menge: 1,000 psch

### 5 Regieleistungen und Material

#### 5.1 Stundenlohnarbeiten für unvorhersehbare Leistung nach Ankündigung und in Abstimmung mit dem Auftraggeber. Abrechnung nach Aufwand

**5.1.1 Stundensatz Planer**
Fachplaner für unvorhergesehene Arbeiten, die nur auf Anweisung der Bauleitung mit Nachweis ausgeführt werden dürfen, werden angesetzt.
Menge: 5,000 h

**5.1.2 Bauvorarbeiter**
Bauvorarbeiter für unvorhergesehene Arbeiten, die nur auf Anweisung der Bauleitung mit Nachweis ausgeführt werden dürfen, werden angesetzt.
Menge: 5,000 h

**5.1.3 Baufacharbeiter**
Baufacharbeiter für unvorhergesehene Arbeiten, die nur auf Anweisung der Bauleitung mit Nachweis ausgeführt werden dürfen, werden angesetzt.
Menge: 5,000 h

**5.1.4 Bauhelfer**
Bauhelfer für unvorhergesehene Arbeiten, die nur auf Anweisung der Bauleitung mit Nachweis ausgeführt werden dürfen, werden angesetzt.
Menge: 5,000 h

#### 5.2 Maschinensätze

**5.2.1 Minibagger mit Bedienung**
Menge: 5,000 h

**5.2.2 Radlader mit Bedienung**
Menge: 5,000 h

**5.2.3 Rüttelplatte/ Vibrationsverdichter ohne Bedienung**
Menge: 2,000 h

**5.2.4 Flex ohne Bedienung**
Menge: 2,000 h

**5.2.5 Bohrhammer ohne Bedienung**
Menge: 2,000 h

#### 5.3 Materialien

**5.3.1 Beton C20/25**
Menge: 1,000 t

**5.3.2 Brechsand-Hartgesteinsplitt-Gemisch 0/5 mm**
Menge: 1,000 t

**5.3.3 Sand 0/2 mm**
Menge: 1,000 t
